# Moritzburg, Geh- und Radweg Haase Fasanerie
Angebotsaufforderung (GAEB DA XML 3.3, DA83)
Projekt: 923036
Währung: EUR
Nebenangebote zugelassen: ja
Erstellt mit: GXML Toolbox V3.3 R20210630, iTWO_64 V12.0.534, 02.09.2026

## 923036 Straßen- und Tiefbauleistungen
Datum: 02.09.2026

*Hinweis: Weitere Allgemeine Vorbemerkungen Paragraphen 1 bis 31*
(1) Es erfolgt keine einzelne Aufzählung von mit geltenden Normen und Regeln. Für das Bauvorhaben sind alle relevanten Normen und Regeln pauschal vereinbart. Es gelten jeweils die Normen und Regeln in der zum Vertragsschluss gültigen Fassung einschließlich der Änderungen, Berichtigungen und Beiblätter.

(2) Bei allen Preisangaben in den Leistungspositionen muss es sich um ernstgemeinte, wahre Preisangaben handeln. Die ausgewiesenen Einheitspreise müssen die Kosten für die Leistungserbringung der betreffenden Leistungen widerspiegeln und dürfen nicht in andere Positionen des Leistungsverzeichnisses einfließen. Alle für die nachfolgenden Leistungspositionen benötigten Hilfs- und Sicherheitsleistungen sind vom Auftragnehmer in den Einheitspreis einzukalkulieren. Das Angebot muss den gesamten Umfang der beschriebenen Leistungen umfassen und die örtlichen Gegebenheiten berücksichtigen. Der Einheitspreis des Angebotes ist maßgebend. Das gilt auch dann, wenn das Produkt aus Menge und Einheitspreis fehlerhaft ist (z.B. aufgrund von Rechen- oder Eingabefehlern).

(3) Soweit im Leistungsverzeichnis nichts anderes vermerkt ist, beinhalten die Einheitspreise die Kosten für:
- alle Aufwendungen von Ortsbegehungen, Bauberatungen und Abstimmungen mit Dritten vor, während und nach der Bauausführung einschließlich der Protokollierung sowie sämtliche Koordinierungsleistungen.
- das Erkunden, Einrichten, die Unterhaltung und das Räumen der Baustelle.
- die Schaffung benötigter Lager- und Arbeitsplätze, Schaffung von Zwischenlagerflächen.
- die Vorhaltung sämtlicher Maschinen, Baubuden, Geräte, Schalungen, Absteifungen, Gerüste, Miete für die Lagerplätze, Beschaffung des Bauwassers und Baustromes.
- die laufende Unterhaltung und Reinigung der durch die Maßnahme in Anspruch genommenen Grundstücke, Wege und Straßen. Insbesondere sind diese nach Beendigung der Arbeiten dem ursprünglichen Zustand entsprechend wieder herzustellen.
- die Mehraufwendungen jeder Art bei Arbeitserschwernissen durch jahreszeitliche Einflüsse, sowie Vergütung von Lohnzulagen an die Arbeitnehmer sowie alle Auslösungs-, Trennungs-, Feiertags-, Wege-, Übernachtungs-, Urlaubs- und Fahrgelder, Schlechtwetterausfälle und -vergütungen, Lohnfortzahlungen im Krankheitsfalle.
- die erforderliche Nachbehandlung aller fertiggestellten Leistungen bis zur Abnahme und die für die Abnahme erforderlichen Vorkehrungen und Vergütungen.
- das Einholen aller erforderlichen (z.B. verkehrs- und gewerberechtlichen) Genehmigungen und Abnahmen von Behörden (z.B. TÜV, VDE, Brandschutz etc.), einschließlich Anfertigen erforderlicher Pläne und Schriftstücke und allen hierbei anfallenden Gebühren
- die anfallenden Energie- und Bauwasserkosten während der Bauzeit, anfallende Kosten für die ordnungsgemäße Entsorgung von Abwasser und Abfällen.
- die Feststellung und Sicherung vorhandener Grenzsteine.
- die Sicherung von vorhandenen Leitungen und Anlagen im Baubereich während der Bauzeit.
- die Aufwendungen für Nachweise der Rohrstatik, Verdichtung, Dichtigkeit, Rohrlagerung, Tragfähigkeit usw.
- für Vermessungsgeräte und Material sowie Hilfskräfte zur Festlegung und Überprüfung der Lage von Absteckungen für Bauteilen aller Art sowie Einmessungen vor, während und nach der Bauausführung durch die Bauüberwachung.

(4) Alle im Leistungsverzeichnis beschriebenen Leistungen verstehen sich als Komplettleistung, also einschließlich Neumaterial sowie Materiallieferung, Bereitstellung erforderlicher Hilfsmaterialien und Geräte, ggf. erforderlicher Nebenleistungen. Hierzu gehören u.a. Zwischenlagerung, Transportleistungen zum bzw. vom Lagerplatz des Auftragnehmers oder innerhalb der Baustelle sowie alle erforderlichen Ladeleistungen. Abweichungen hierzu gelten nur, sofern der Ausschreibungstext ausdrücklich was anderes vorsieht.

(5) Bei Differenzen zwischen Kurz- und Langtext gelten immer die Aussagen und Festlegungen des Langtextes.

(6) Die Forderungen, Bedingungen und Hinweise aus der Baubeschreibung sowie beiliegender Planunterlagen sind bei der Kalkulation unbedingt zu berücksichtigen.

(7) Wird in der Leistungsbeschreibung ein Fabrikat mit dem Zusatz "oder gleichwertig" vorgegeben, so ist die Gleichwertigkeit als Mindestforderung zu verstehen. Die Gleichwertigkeit ist auf Verlangen ggf. durch Prüfzeugnisse, Prospekte, Muster oder anderweitig darzulegen. Ist ein Fabrikat nach dem Zusatz "oder gleichwertig" in den vorgesehenen Freiraum für "Angebotenes Fabrikat: ......." vom Bieter nicht eingetragen, so gilt im Falle der Auftragserteilung das vom Auftraggeber eingetragene Leitfabrikat als vereinbart.

(8) Rechnungslegung:
- Sofern der Auftragnehmer vor Abschluss der Arbeiten Abschlagsrechnungen stellen will, so hat er die Sicherheit für die Vertragserfüllung gemäß Festlegungen der Besonderen Vertragsbedingungen durch Vorlage einer Bürgschaft zu leisten. Liegt diese Bürgschaft nicht vor, so ist der Auftraggeber berechtigt, bei Abschlagszahlungen einen Einbehalt bis zur Erreichung des vereinbarten Sicherheitsbetrag zu tätigen.
- Abschlagsrechnungen müssen fortlaufend nummeriert sein, jeweils den gesamten, bisher erbrachten Leistungsstand beinhalten und die darauf vom Auftraggeber bisher geleisteten Abschlagszahlungen gesondert ausweisen. Hierbei soll vor Rechnungsstellung von Abschlagsrechnungen folgende Verfahrensweise eingehalten werden: Vor Rechnungslegung wird der Bautenstand vom Auftragnehmer auf dessen Aufforderung hin innerhalb von 5 Arbeitstagen zusammen mit der Bauleitung des Auftraggebers gemeinsam festgestellt. Ist der Bautenstand gemeinsam festgelegt worden, kann auf dieser Grundlage die Abschlagsrechnung vom Auftragnehmer gestellt werden. Die Festlegung des Bautenstandes dient ausschließlich der Rechnungslegung und stellt kein Anerkenntnis dar. Wird der Bautenstand nicht innerhalb der vorgenannten Frist festgelegt, kann die Abschlagsrechnung vom Auftragnehmer gestellt werden, wobei Einwendungen des Auftraggebers, z.B. wegen Mängeln usw. nicht ausgeschlossen sind.
- Alle Rechnungen sind beim Bauüberwacher einfach im Original einschließlich der notwendigen Rechnungsunterlagen (z.B. Mengenberechnungen, Abrechnungszeichnungen, Handskizzen usw.) einzureichen. Parallel erhält der Auftraggeber zur Information eine digitale Kopie der eingereichten Rechnung per E-Mail.
- Abschlagsrechnungen basieren auf der Ausführungsplanung, auch wenn im Detail anders gebaut. Bei großen Änderungen erfolgen Planungstekturen durch den Auftraggeber, die dann wiederum Abrechnungsgrundlage sind. Es werden nur dem jeweiligen Bautenstand entsprechende Abrechnungsunterlagen anerkannt. Die Aufwendungen hierfür sind in die Einheitspreise einzurechnen.
- Die Schlussrechnung basiert auf den Bestandsplänen, erstellt vom zuständigen Vermessungsbüro des Auftragnehmers, d.h. die Schlussrechnung kann erst nach erfolgter und dem Auftraggeber übergebener Bestandsvermessung eingereicht werden.
- Sofern keine anderen Festlegungen im Leistungstext getroffen sind, erfolgt die Abrechnung nur für fachgerecht und fertig eingebaute, funktionstüchtige Bauteile. Auf der Baustelle lagernde Bauteile können nicht abgerechnet werden, auch wenn das Material schon dem Lieferanten vergütet wurde. Der Auftragnehmer hat die "Zwischenfinanzierung" bis zur Abrechnung einzurechnen. Diese Regelung gilt auch für Bauverzögerungen, die nicht vom Auftragnehmer verursacht sind.

(9) Abrechnungsgrundlagen:
Nachfolgende Festlegungen gelten ohne Rücksicht auf die Aushubbreite, die unter Beachtung der DIN 4124 bzw. DIN EN 1610 tatsächlich notwendig wird bzw. unabhängig von der, vom Auftragnehmer gewählten Grabenbreite bzw. Grubengrößen:
- Baugruben und Leitungsgräben sind prinzipiell zu verbauen. Der Verbau gehört zum Leistungsumfang des Auftragnehmers. Die Abrechnung erfolgt immer mit senkrechten Wänden, auch wenn der Auftragnehmer vor Ort die Wände abböscht. Die Abrechnungsbreite des Arbeitsraumes zwischen Baugruben- bzw. Leitungsgrabenwand und geplanten Bauwerk beträgt immer licht 0,80 m, auch wenn der Auftragnehmer einen größeren Arbeitsraum wählt.
- Bei Verbauungen wird die Dicke des Verbaus immer mit pauschal 0,10 m vereinbart, unabhängig vom gewählten Verbau und der tatsächlichen Verbaudicke.
- Bei paralleler Verlegung von mehreren Leitungen erfolgt die Abrechnung immer als Stufengraben, unabhängig der vom Auftragnehmer gewählten Bautechnologie. Dies gilt auch bei paralleler Verlegung von Leitungen unterschiedlicher Versorgungsunternehmen. Sofern Schmutz- und Regenwasserleitungen sowie Trinkwasserleitungen parallel verlegt werden, gilt bei der Abrechnung die Stufengrabenverlegung mit Abrechnungsgrabenbreite vom jeweils DN (Rohrinnendurchmesser) + 60 cm + ggf. 10 cm bei verbauten Leitungsgraben pro Versorgungsleitung
- Bei offener Einzelverlegung beträgt die Abrechnungsgrabenbreite für Schmutz- und Regenwasserleitungen sowie Trinkwasser- und Gasleitungen jeweils DN (Rohrinnendurchmesser) + 80 cm. Die Grabenbreite bei Kabelverlegungen beträgt für 1 Kabel = 40 cm zzgl. 5 cm pro weiteren Kabel.
- Bei Schachtbaugruben gilt DN (Schachtinnendurchmesser) + 80 cm.
- Montagegruben zur Anbindung von Anschlussleitungen an die Hauptleitung werden mit 1,2 m x 1,8 m.
- Für Materiallieferungen gelten folgende Umrechnungsfaktoren:
     * Sand: 1,80 t/m³
     * nichtbindiges Füllmaterial (z.B. Steinerde) und 2,25 t/m3
     * abgestufte Gesteinsmischung 0/22 für Rohrauflager: 2,25 t/m3
     * Schotter für Frostschutzschicht 0/32 - 0/56: 2,35 t/m3
     * Bituminöses Trag- , Binder- und Deckschichtmaterial: 2,40 t/m3
- Sofern die Bodenabrechnung über Volumen erfolgt, erfolgt diese über Ausbau- und Einbauprofile im verdichteten Zustand. Auflockerungen in Haufwerken werden nicht berücksichtigt. Dies gilt auch bei Zwischenlagerung des Bodens.
- Bei Leitungsbauarbeiten ermittelt sich die Abrechnungsbreite der Oberflächenbefestigung aus der Leitungsgrabenbreite + 2 * 0,20 m. Dies gilt unabhängig vom tatsächlichen Aufbruch / Wiederherstellung.

(10) Der Auftragnehmer hat auf Basis der vorgegebenen Vertragsfristen unentgeltlich einen detaillierten Baufristenplan über seine vertraglichen Leistungen zu erstellen, anhand dessen die Einhaltung der Vertragsfristen nachgewiesen und überwacht werden kann. Bei Änderungen der Vertragsfristen ist der Auftraggeber zu unterrichten und der Plan unverzüglich zu überarbeiten.

(11) Der Auftragnehmer ist verpflichtet, die laufende Bauausführung mit dem Bauherrn, den betroffenen Anwohnern, den Versorgungsunternehmen und deren Nachunternehmern sowie ggf. mit Genehmigungsbehörden oder anderweitigen Trägern Öffentlicher Belange im erforderlichen Umfang abzustimmen und zu koordinieren. Die Koordinierungsleistungen werden nicht gesondert vergütet und sind in die Vorhaltung der Baustelleneinrichtung einzurechnen.

(12) Der Auftragnehmer ist verpflichtet Eigenkontrolle durchzuführen und die Ergebnisse dem Auftraggeber zu übergeben. Im Zuge der Eigenkontrolle sind Kontrolluntersuchungen gemäß TP BF - StB zum Nachweis von Verdichtung und Verformungsmodul auf Planum und auf ungebundener Frostschutzschicht sowie im Leitungsgrabenbereich als Dynamischer Plattendruckversuch mit Hilfe des leichten Fallgewichtsgerätes (TPBF-StB Teil B 8.3) durchzuführen. Die Dynamischen Plattendruckversuche sind unaufgefordert und selbständig im Leitungsgraben alle 30 m (mind. je Haltung 1-mal) auf dem Planum, oberhalb des Leitungsgrabens und auf der Höhe des Straßenplanums durchzuführen. Bei der Wiederherstellung der Straßen und Gehwege sind alle 100 m2, bei Flächen kleiner 100 m2 jedoch mindestens 1 Dynamischer Plattendruckversuch auf Planum und Schottertragschicht durchzuführen. Die Auswertung und die Darstellung der Meßergebnisse sind im Zuge der Bestandsdokumentation oder nach besonderer Aufforderung dem Auftraggeber zu übergeben. Die Eigenkontrolle wird nicht gesondert vergütet.

(13) Bei der Baudurchführung sind die gesetzlichen Bestimmungen zum Schutz des Grundwassers und der oberirdischen Gewässer sowie die hierzu ergangenen Vorschriften zuverlässig einzuhalten. Der Auftragnehmer hat dafür zu sorgen, dass sich die durchzuführenden Bauarbeiten nicht nachteilig auf die Wasserqualität der vorhandenen Vorfluter und deren Abflussverhältnisse auswirken. Die Entwässerungsarbeiten sind so auszuführen, dass im Zuge des Bauvorhabens anfallende Niederschlagsmengen schadlos abgeführt werden können. Häusliche Abwässer, Abfälle, Abbruchmaterialien und Aushub sind ordnungsgemäß entsprechend den aktuellen Entwässerungs- oder Abfallsatzungen des Landkreises bzw. der Gemeinde und der Abfallnachweisverordnung des Bundes zu entsorgen. Darüber, dass die o.g. Materialien behördlich genehmigt entsorgt oder wiederverwendet wurden, hat der Auftragnehmer auf besonderes Verlangen dem Auftraggeber während der Bauausführung und vor dem Abnahmetermin einen Nachweis vorzulegen. Alle diesbezüglichen Aufwendungen sind in die Einheitspreise einzukalkulieren.

(14) Der Auftragnehmer hat gemäß § 22 Bundes-Immissionsschutzgesetz (BImSchG) dafür zu sorgen, dass Geräusche verhindert werden, die nach dem Stand der Technik vermeidbar sind und Vorkehrungen zu treffen, um die Ausbreitung unvermeidbarer Geräusche auf ein Mindestmaß zu beschränken. Bei nicht vermeidbaren, erheblichen Belästigungen ist die Nachbarschaft vorher zu informieren und ggf. geeignete Schutzmaßnahmen zu ergreifen. Die Immissionsrichtwerte gemäß Gebietsart sind aber in jedem Fall einzuhalten. Weiterhin sind die Staub- und Lärmbelastungen des Umfeldes durch geeignete Technologien, Arbeitsweisen (z. B. kein unnötiges Laufenlassen von Motoren der Baumaschinen und Fahrzeuge), Befeuchtungen (insbesondere während der Abbruchphase sowie bei Be- und Entladevorgängen staubender Güter), Aufstellen von Schutznetzen bzw. Schutzwänden usw. entsprechend den technologischen Möglichkeiten auf ein Minimum zu beschränken. Es wird darauf hingewiesen, dass die angrenzenden Straßen, insbesondere durch Baustellenfahrzeuge nicht beschmutzt werden dürfen und dass unvermeidbare Verunreinigungen ohne Aufforderung und ohne zusätzliche Vergütung unverzüglich zu beseitigen sind.

(15) Im Baufeld befinden sich eine Vielzahl von Versorgungsleitungen unterschiedlicher Unternehmen. Der Auftragnehmer hat sich vor Beginn der Arbeiten über die Lage von Ver- und Entsorgungsleitungen zu informieren und alles zu deren Schutz zu tun. Eine Beschädigung im Zuge der ausführenden Arbeiten geht voll zu Lasten des Auftragnehmers.

(16) Die für die Ausführungsarbeiten notwendige Baustelleneinrichtung ist (soweit nicht gesondert beschrieben) in den Einheitspreisen zu berücksichtigen. Plätze für Bau- und Schuttcontainer sowie Materiallagerplätze sind mit der örtlichen Bauleitung abzustimmen und dürfen nur für den zugewiesenen Bereich genutzt werden.
Für die Sicherung der Baustelle während der Bauarbeiten entsprechend der behördlichen und berufsgenossenschaftlichen Vorschriften, sowie den Unfallverhütungsvorschriften und der Baustellenverordnung ist der Auftragnehmer allein verantwortlich. Den Auftraggeber trifft im Verhältnis gegenüber dem Auftragnehmer keinerlei eigene Sicherungspflicht und zwar unbeschadet der ihm im übrigen und im baupolizeilichen Sinne vorbehaltenen Bauüberwachung. Gefahrbereiche bei Arbeiten aller Art sind vom Auftragnehmer abzusperren und zu kennzeichnen. Entstehen dadurch Behinderungen für andere Unternehmer oder Dritte, sind der Zeitraum der Absperrung sowie alternative Maßnahmen mit der Bauleitung abzustimmen. Die Einzäunung des Baustellenbereiches einschließlich Unterhalt des Bauzaunes ist Leistungsbestandteil des Auftragnehmers und wird über die Baustelleneinrichtungsposition vergütet. Wohnunterkünfte dürfen auf dem Baugelände grundsätzlich nicht errichtet werden.

(17) Der Einsatz von erforderlicher Bautechnik einschließlich Spezialtechnik und Baubehelfe (z.B. Kran, Gerüsten, Hubbühnen usw.) ist Sache des Auftragnehmers und ist, soweit das Leistungsverzeichnis keine gesonderten Positionen hierfür vorsieht, in die Einheitspreise einzurechnen. Bei Einsatz dieser Technik ist zu beachten, dass diese ausschließlich auf dem Baufeld aufzustellen ist. Alternativ kann der Auftragnehmer hierfür auch Flächen anmieten. Die Herstellung, Vorhaltung und Beseitigung von temporären Zuwegungen, Arbeitsebenen / Aufstandsflächen und Überfahrten sind Leistungen des Auftragnehmers und werden nicht gesondert vergütet.
Die statischen und konstruktiven Unterlagen von tragenden Baubehelfen sind durch den Auftragnehmer zu erstellen und geprüft vorzulegen. Die Prüfkosten der statischen und konstruktiven Prüfung aller Baubehelfe erfolgen im Auftrag und auf Rechnung des Auftragnehmers. Die Abnahme der Baubehelfe hat durch den Auftragnehmer zu erfolgen. Der Auftragnehmer fertigt über die Abnahme einen Prüfbericht und übergibt diesen, vor der Belastung der Baubehelfe an die Bauüberwachung. Ist der Auftragnehmer fachtechnisch hierzu nicht in der Lage hat er die entsprechenden Sonderfachleute zu verpflichten. Diese Kosten werden nicht gesondert vergütet. Der Auftraggeber behält sich vor, an einzelnen Baubehelfen Kontrollabnahmen vorzunehmen. Sind für die auszuführenden Arbeiten Arbeits- und Schutzgerüste erforderlich, so gelten die Anforderungen analog den Traggerüsten. Arbeits- und Schutzgerüste sind mindestens in Gerüstgruppe 3 (DIN 4420) einzustufen.

(18) Erforderliche gesonderte zusätzliche Verkehrssicherungsmaßnahmen, die über die vorgesehene Verkehrssicherung hinaus gehen (z.B. zur Andienung der Baustelle oder bei Montage von Sonderbauteilen) sind Sache des Auftragnehmers und durch seine gewählte Bautechnologie bedingt. Alle Kosten hierfür sind in die Einheitspreise einzurechnen.

(19) Alles Lagergut muss ordentlich, übersichtlich und materialgerecht gelagert werden. Sämtliche Materialien sind gemäß Herstellervorschriften zu liefern und zu lagern sowie gegen Feuchtigkeit zu schützen. Auf der Baustelle lagert das Material bis zur Übergabe des Bauwerks bzw. bis zur Schlussabnahme der Arbeiten auf alleinige Verantwortung des Auftragnehmers.

(20) Auf Ordnung und Sauberkeit auf der Baustelle und der Zufahrtsstraße ist besonders zu achten. Aller vom Auftragnehmer verursachter Bauschutt und Bauschmutz, Verpackungsmaterial, Abfälle und Reste, Abbruchmaterial usw. sind laufend zu beseitigen und abzufahren. Zufahrtswege und der Baustellenbereich sind bei laufenden Arbeiten grundsätzlich einmal wöchentlich zu reinigen. Bei Bedarf kann der Auftraggeber auf weitere Reinigungsvorgänge bestehen. Ein Recht auf zusätzlicher Vergütung besteht dabei nicht. Das Reinigen von Maschinen und Fahrzeugen z.B. für Transportbeton darf nur an mit der Bauleitung abgestimmten Stellen auf der Baustelle erfolgen.

(21) Die in der VOB/B, §3, Ziff. 2 bezeichneten Leistungen des Auftraggebers werden auf den Auftragnehmer übertragen. Alle Leistungen zur Absteckung sind durch den Auftragnehmer vorzunehmen. Die Kosten hierfür sind Bestandteil des Leistungsverzeichnisses und sind in diese einzurechnen.
Vom Auftraggeber werden dem Auftragnehmer alle für die Durchführung der Bauleistung notwendigen Lage- und Höhenangaben übergeben. Die Absteckung erfolgt durch den Auftragnehmer. Die Freigabe der Absteckung erfolgt durch den Auftraggeber.
Alle vertraglich vereinbarten Bauleistungen sind durch den Auftragnehmer durch ein, mit dem Auftraggeber abgestimmten Vermessungsbüro, abstecken zu lassen und die Computerauszüge der Absteckprotokolle mit den tatsächlich abgesteckten Koordinaten und Höhen dem Auftraggeber zur Freigabe zu übergeben. Diese erfolgt durch den Auftraggeber schriftlich. Hierfür benötigt der Auftraggeber einen Arbeitstag (Montag bis Freitag), so dass die Absteckungsprotokolle montags bis freitags mindestens 24 Stunden vor Baubeginn dem Auftraggeber übergeben werden müssen. Baubehinderung auf Grund fehlender Freigabe der Absteckung kann durch den Auftragnehmer nach Ablauf eines Arbeitstages nach Eingang der Absteckprotokolle beim Auftraggeber geltend gemacht werden.
Die Lage der Absteckpunkte ist aus der Ausführungsplanung ersichtlich. Die Punkte sind unbedingt abstecken zu lassen, da innerhalb bestehender Grundstücksgrenzen gearbeitet wird.

(22) Alle Einbauteile (z.B. Schachtdeckel, Kappen usw.) die der Auftragnehmer im Zuge der Baumaßnahme neu errichtet und die planmäßig oberflächenbündig abschließen, sind je nach gewählter Bautechnologie erst einmal provisorisch einzubauen und anschließend gemäß Baufortschritt schrittweise auf Höhe zu setzen. Diese Nebenleistung wird nicht gesondert vergütet. Aufwand und Kosten hierfür sind in die Einheitspreise einzurechnen.

(23) Alle Bauteile, die der Auftragnehmer im Zuge der Baumaßnahme neu errichtet, sind vom Auftragnehmer bis zur Bauabnahme zu sichern. Behinderungen aufgrund von neu errichteten Bauteilen im weiteren Bauablauf werden nicht gesondert vergütet. Die Sicherung und ggf. Mehrkosten sind in die Einheitspreise einzurechnen.

(24) Die Formulierung "In Eigentum des AN zu übernehmen" ist so zu verstehen, dass eine fachgerechte und den Regeln und Gesetzen entsprechende Verwertung durch den Auftragnehmer und nach Wahl des Auftragnehmers erfolgt.

(25) Sämtliche Allgemeine Geschäftsbedingungen (AGB) des Auftragnehmers sind unwirksam.

(26) Der Bieter hat sich grundsätzlich vor Angebotsabgabe durch eine Ortsbesichtigung über die vorhandenen Gegebenheiten zu informieren. Bei der Kalkulation des Bauvorhabens hat der Bieter alle logistischen Mehraufwendungen aufgrund der Örtlichkeiten zu berücksichtigen und eventuelle Mehraufwendungen wie der Einsatz von angemessener Technik zu kalkulieren.

(27) Sofern der Ausführungszeitraum der Baumaßnahme das 1. und 4. Jahresquartal (Winterhalbjahr) tangiert, gilt die Baustelle als WINTERBAUSTELLE. Entsprechende winterliche Witterungsbedingungen sind bei der Kalkulation zu berücksichtigen und anfallende Mehrkosten für Winterbetrieb der Baustelle und die Wiederinbetriebnahme der Baustelle nach der Winterruhe sind in die Einheitspreise einzukalkulieren. Stunden- und Tageweise Unterbrechungen bis zu einer Summe von 3 Arbeitstagen (24 Arbeitsstunden) pro Monat sind einzukalkulieren. Eine Vergütung von Stillstandszeiten aufgrund von Witterungseinflüssen erfolgt erst ab den 4. Arbeitstag der Unterbrechung.

(28) Arbeitstage sind Montag bis Freitag, ohne Feiertage. In dieser Zeit ist die Baustelle durch den Auftragnehmer zu besetzen und die Baumaßnahme zügig ohne Unterbrechungen voranzubringen. Die vom Auftraggeber festgelegten Bautermine basieren darauf. Dem Auftragnehmer steht frei, ohne besondere Vergütung zusätzlich auch Samstag zu arbeiten. Abstimmungen und Organisation hierfür ist Sache des Auftragnehmers und werden nicht gesondert vergütet. An Samstagen ist die Baustelle seitens des Auftraggebers und der Bauüberwachung nicht besetzt. Der Auftragnehmer hat dies zu beachten.

(29) Für das Bauvorhaben finden turnusmäßig Bauberatungen statt, an denen das vorher benannte, für die Baustelle verantwortliche Personal des Auftragnehmers einschließlich Nachunternehmer teilnimmt. Die Bauberatungen finden im Baucontainer des Auftragnehmers statt. Ein Recht auf gesonderte Vergütung hierfür besteht nicht. Die Kosten sind in die Baustelleneinrichtung einzurechnen.

(30) Rechtzeitig vor Baubeginn hat der Auftragnehmer eine Bauanlaufberatung mit dem Auftraggeber, der vom Auftraggeber beauftragten Bauüberwachung sowie sonstigen, an der Baumaßnahme beteiligten Dritten durchzuführen. Ziel dieser Beratung ist, noch bestehende Unklarheiten bezüglich der Baudurchführung zu klären. Zur Bauanlaufberatung sind durch den Auftragnehmer der Bauzeitenplan vorzulegen und der geplante Bauablauf zu erläutern.

(31) Der Auftragnehmer hat im Vorfeld der Maßnahme ausreichend Zeit, die Materialbestellungen durchzuführen. Eventuelle Expresszuschläge für die Lieferung von bestimmten, schwer lieferbarem Material zur Sicherung der Einhaltung der Vertragstermine hat der Auftragnehmer schon bei der Kalkulation zu berücksichtigen und in die Einheitspreise einzurechnen.

*Hinweis: Mängelansprüche*
Für den Anspruch auf Mängelbeseitigung gilt VOB/B §13, jedoch beträgt die Anspruchszeit (Gewährleistungszeit) generell 5 Jahre.
Nach erfolgter Abnahme ist Sicherheit für Mängelansprüche zu leisten. Die Sicherheit für Mängelansprüche beträgt 3 % der Schlussrechnungssumme.

*Hinweis: Baukurzbeschreibung*
(1) ALLGEMEINES:
- Auftraggeber der Maßnahme ist die Gemeinde Moritzburg. Die Gemeinde Moritzburg plant die Umverlegung eines Teilabschnittes des Weges an der Fasanerie. Dieser verläuft diagonal über das private Flurstück 364. Dadurch werden Teilflächen von ca. 600 m² Größe so abgetrennt, dass diese für die Nutzung stark eingeschränkt sind. Der Weg soll so umverlegt werden, dass er künftig am Rand des Flurstückes 364 verläuft. Die Ausbaustrecke beginnt am Gondelhaus und endet am vorhandenen Mauerdurchlass am Großteich.
- Die Zufahrt zum Baustellenbereich erfolgt ausschließlich über die Große Fasanenstraße und kleineren Wegen. Damit ist die Zufahrt nicht uneingeschränkt möglich. Der Auftragnehmer hat sich im Zuge der Kalkulation mit der Problematik auseinander zu setzen.
- Die Beauftragung der Leistung erfolgt bis 27.10.2026. Der Auftragnehmer hat umgehend nach Auftragserteilung mit der Vorbereitung der Baumaßnahme zu beginnen. Der Ausführungszeitraum ist vom 02.11.2026 bis 17.12.2026.
- Durch die Gemeinde Moritzburg wird das Ingenieurbüro Matthias Maut GmbH mit der Bauüberwachung beauftragt. Den Anweisungen der Bauüberwachung ist Folge zu leisten. Im Zuge der Bauüberwachung erfolgt eine Baustelleneinweisung.
- Besonderheit des Baugebietes: Der Bauabschnitt befindet sich im LSG "Moritzburger Kleinkuppenlandschaft" sowie im Denkmalschutzgebiet "Sachgesamtheit Kulturlandschaft Moritzburg". In unmittelbarer Nähe sind die Einzelkulturdenkmäler Leuchtturm (09284214), Großteich (09284215) und Fasanenschlösschen (09284213

(2) BAUUMFANG:
- Der zu verlegende Abschnitt ist ca. 190 m lang. Die Ausbaubreite beträgt 3,0 m. Der geplante Wegaufbau beträgt 40 cm (10 cm Sächsische Wegedecke + 30 cm Frostschutzschicht). Eine Wegeinfassung ist nicht vorgesehen, die Wegedecke wird mittels Fertiger ohne Einfassung eingebracht. Die Wegentwässerung erfolgt über das Quergefälle in die westlich anschließende Wiese.
- Der Ausbau erfolgt unter Vollsperrung des Weges. Für Fußgänger / Wanderer erfolgt eine provisorische Fußgängerführung.
- Im gesamten Baubereich befindet sich eine Niederspannungsleitung. Diese dient als Stromanschluss der Teichwirtschaft für die Regulierung des Großteiches. Die vorhandene Niederspannungstrasse wird im Zuge der Verlegung des Weges mit verlegt, so dass diese auch weiterhin im Wegbereich verläuft.

(3) SONSTIGES:
- Die Arbeiten erfolgen im Naherholungsgebiet. Im unmittelbaren Einflussbereich der Arbeiten sind touristische Einrichtungen vorhanden, die sowohl mechanisch als auch immissionstechnisch zu schützen und zu sichern sind. Dies erfordert den Einsatz schallarmer Technik sowie ggf. gesonderte Maßnahmen gegen Staubbelastung. Der Auftragnehmer hat entsprechende Leistungen zu kalkulieren. Der Auftragnehmer hat die Örtlichkeit, vor allem die Zuwegung zum Baubereich im Zuge der Kalkulation zu prüfen und ggf. erforderliche Mehraufwendungen zu kalkulieren (siehe Weitere Vorbemerkungen, Paragraphen 18 und 26).
- Das Baufeld steht dem Auftragnehmer als Baustelleneinrichtungsfläche zur Verfügung. Darüber hinaus benötigte Flächen muss der Auftragnehmer selbst erkunden. Ggf. anfallende Kosten hierfür trägt der Auftragnehmer. Die Einzäunung der Baustellenbereiche einschließlich Unterhalt des Bauzaunes ist Leistungsbestandteil des Auftragnehmers und wird über die Pauschale der Baustelleneinrichtung vergütet.
- Anschlussmöglichkeiten an Ver- und Entsorgungsleitungen (Wasser-, Abwasser-, Stromanschlüsse usw.) werden vom Auftraggeber nicht zur Verfügung gestellt. Die Beschaffung und Beseitigung der Ver- und Entsorgungsleitungen obliegen dem Auftragnehmer. Die Kosten für Anschluss, Entnahme und Abgabe hat der Auftragnehmer zu tragen, diese werden nicht gesondert vergütet. Diese Regelung gilt auch dann, wenn eine Stromabnahme aus dem öffentlichen Netz nicht möglich ist und stromerzeugende Aggregate eingesetzt werden müssen.

*Hinweis: Vorbemerkungen zu wassergebundenen Wegedecken*
- Es sind güteüberwachte Mischungen zu verwenden!
- Farbe der Deckschicht = Farbe der dynamischen Ausgleichsschicht
- Einbau in der frostfreien Zeit und nicht bei Regen; unbedingt erdfeuchtes Material einbauen, das nach Anlieferung nicht sofort eingebaute Material ist mit Planen abzudecken und feucht zu halten; trockenes Material entmischt sich!
- Verdichtung der dynamischen und der Deckschicht statisch mit der Walze (Gewicht ca. 1000 kg/m Arbeitsbreite), nicht mit der Rüttelplatte, Walzen im erdfeuchten Zustand.
- Die fertige Decke muss ruhen (Setzungsperiode), nach ca. 2 - 4 Wochen (2 bis 3 Zustandswechsel Nass / Trocken) nochmals Decke Abwalzen

### Bereich 1 Allgemeines

#### Abschnitt 1.1 Baustelleneinrichtung

**1.1.10 Baustelle Einrichten, Vorhalten und Räumen**
*** Pauschalposition
Einrichten, Vorhalten und Räumen der Baustelle für sämtliche in der Leistungsbeschreibung aufgeführten Leistungen. Vorhalten der Baustelleneinrichtung wird nicht gesondert vergütet. Geräte, Werkzeuge und sonstige Betriebsmittel, die zur vertragsgemäßen Durchführung aller Bauleistungen erforderlich sind, auf die Baustelle bringen, bereitstellen und - soweit der Geräteeinsatz nicht gesondert vergütet wird - betriebsfertig aufstellen, einschließlich der dafür notwendigen Arbeiten, die erforderlichen festen Anlagen herstellen.
- Einschließlich ANMIETUNG und Herrichtung von Einrichtungsflächen, Rückbau sowie Wiederherstellung des Urzustandes nach Beendigung der Arbeiten.
- Einschließlich aller erforderlicher BAUBÜROS, Unterkünfte, Werkstätten, Lagerschuppen und dergl.. Der AN stellt im Baubereich ein beheiztes Büro für die turnusmäßigen Bauberatungen zur Verfügung. Die Zuwegung ist entsprechend der Witterung ordnungsgemäß zu befestigen. Bei den Bauberatungen sind Teilnehmerzahlen bis zu 10 Personen einzuplanen. Ein entsprechend großer Baucontainer einschließlich Tisch und sauberen Sitzgelegenheiten sind vorzusehen.
- Einschließlich BAUSTELLENEINRICHTUNGSPLAN, Baustraßenplan o.dgl. erstellen, dem AG vor Baubeginn vorlegen und von diesem genehmigen lassen.
- Einschließlich SICHERUNG des Baustellenbereiches gemäß Baustellenverordnung und Unfallverhütungsvorschriften durch Aufbau, ggf. Umsetzen und Abbau von Bauzäunen, Warnbändern und Warnbaken. Baustelle und Baustelleneinrichtung in Fahrbahnnebenflächen / Privatgrundstücken über die gesamte Bauzeit entsprechend den gültigen Unfallverhütungsvorschriften sowie gegen Vandalismus sichern. Dem AN obliegt die Verkehrssicherungspflicht des Baustellenbereiches auch in den Ruhezeiten der Baustelle. Bei längerer Bauunterbrechung oder über Feiertage und Wochenende sind die Oberflächen der Fuß- und Fahrwege im Baubereich so herzustellen, dass eine unfallfreie Nutzung möglich ist.
- Einschließlich WASSERHALTUNG zur schadlosen Ableitung von Tages-, Hang- und Schichtenwasser. Der AN hat den gesamten Baustellenbereich mit geeigneten Mitteln eigener Wahl vor Überflutung zu schützen. Wasserfassung und Ableitung nach Wahl des AN zum Vorfluter herstellen, vorhalten und wieder beseitigen.
- Einschließlich aller erforderlichen temporären BAUSTELLENZUFAHRTEN, BAUSTELLENZUWEGUNGEN und AUFSTELLPLÄTZE für Technik innerhalb des Baustellenbereiches. Hierfür erforderliche Materiallieferungen bzw. Entsorgungskosten werden nicht gesondert vergütet.
- Einschließlich Einholung ALLER GENEHMIGUNGEN wie Aufgrabgenehmigungen und Straßensperrungen einschließlich Beantragung der verkehrsrechtlichen Anordnung zur Verkehrsführung, -sicherung und -regelung nach STVO, Beantragung von Sondernutzungen sowie Einholen von Unterlagen bei sämtlichen Versorgungsunternehmen (Schachtscheine). Anfallende Gebühren sind in den Einheitspreis einzurechnen.
- Einschließlich REINIGUNG der Straßen und Wege, die genutzt werden, insbesondere die Baustellenzu- und ausfahrten. Die Reinigung hat unaufgefordert über den gesamten Bauzeitraum zu erfolgen, um Verkehrsgefährdungen und Belästigungen der Anwohner auszuschließen. Verunreinigte Straßeneinläufe- und gräben, Kanäle sowie Bachläufe sind zu reinigen. Im Mittel ist während der Bauzeit mit einer Reinigung pro Woche zu kalkulieren. Bei starkem Schmutzanfall sowie nach gesonderter Aufforderung des AG sind zusätzliche Reinigungen durchzuführen. Diese werden nicht gesondert vergütet und sind über diese Position abgegolten.
- Einschließlich BAUZEITENPLAN auf Basis der vorgegebenen Bautechnologie und Terminvorgaben als Balkenplan mit einer Aufgliederung in die wesentlichen Leistungen prüffähig liefern und entsprechend dem Bauablauf nach Angaben des AG fortschreiben. Die Fortschreibung wird nicht gesondert vergütet.
- Einschließlich KOORDINIERUNG mit allen Beteiligten des Bauvorhabens. Im Einzelnen sind dies der AG, einschließlich deren beauftragte Planer und Bauüberwacher, alle Genehmigungsbehörden und kommunalen Ämtern, alle von der Baumaßnahme betroffenen Grundstückseigentümer und Anlieger, alle Versorgungsträger und deren parallel laufenden Bauausführungen, Rettungsdienste (der AN hat die Aufgabe, die Rettungsdienste ständig über gesperrte Baustellenabschnitte und mögliche Zufahrten zu informieren), Müllabfuhr (Abstimmung wohin und wann der Müll der von der Baustelle betroffenen Anlieger zu transportieren ist). Der AN hat dabei die Aufgabe, alle notwendigen Abstimmungen, die im Rahmen der Baumaßnahme erforderlich sind, zu treffen.
- Einschließlich Erstinformation sowie die weitere ständige Information der Anlieger über das aktuelle Baugeschehen durchführen. Der AN hat nach Auftragserteilung umgehend eine ANLIEGERINFORMATIONEN über den geplanten Bauzeitraum und die gesperrten Fahrbahnbereiche sowie den geplanten Verkehrsführungen zu erstellen, vom AG bestätigen zu lassen und in Abstimmung mit dem AG an die Betroffenen zu verteilen.
- Einschließlich Beschaffung aller für die Durchführung des Bauvorhabens benötigten LAGE- UND HÖHENFESTPUNKTE beim zuständigen Vermessungsamt einschließlich Herstellung vor Ort. Lage- und Höhenpunkte über den gesamten Bauzeitraum vor Beschädigung und Veränderung sichern. In der Lage und Höhe veränderte oder beseitigte Lage- und Höhenpunkte sind auf Kosten des AN wieder abstecken zu lassen.
- Einschließlich aller Kosten für RECHNUNGSLEGUNG und AUFMASSE gemäß Vorgabe AG.
- Einschließlich KONTROLLE, Baustelle und Baustelleneinrichtung während der Bauzeit vorhalten, einschließlich aller Aufwendungen für 2x tägliche Kontrolle. Die Kontrolle ist zu dokumentieren (Kontrollliste führen).
Nach Abschluss der Arbeiten Baustelle von allen Geräten, Anlagen, Einrichtungen und dergl. räumen. Vorhandenen Zustand der Einrichtungsfläche wieder herstellen und Freistellungbescheinigung des  Eigentümers der Einrichtungsfläche einholen und dem Auftraggeber übergeben.
Die Pauschale gilt über alle 4 Bauabschnitte. 50 v.H. der Pauschale werden nach Einrichtung der Baustelle und der Rest mit der Schlussrechnung vergütet.
Menge: 1,000 psch

**1.1.20 Bauschild einschließlich Aufstellvorrichtung**
*** Pauschalposition
1 Stück wetterfestes Bauschild mit graphischer Darstellung der Gesamtbaumaßnahme anfertigen, farbig beschriften, zur Baustelle transportieren, und auf geeigneten Träger nach Wahl des AN (z.B. Bauzaun) im Baustellenbereich in Abstimmung mit dem AG sicher aufstellen und nach Beendigung der Baumaßnahme wieder beseitigen. Mindesgröße DIN A 0.
Design und Standort nach Angaben des AG einschließlich farbiger Beschriftung mit Logo des Fördermittelgebers, Bauherren, Bauüberwachung und Bauausführenden.
Bauschild bleibt Eigentum des AN und ist nach Verlangen des AG zu beseitigen.
Anfallende Gebühren sind in den Einheitspreis einzurechnen.
50 v.H. werden nach Aufstellung des Schildes und der Rest nach Abbau des Schildes vergütet.
Menge: 1,000 psch

**1.1.30 Beweissicherung vor Baubeginn und nach Bauende**
*** Pauschalposition
Beweissicherung vor Beginn und nach Ende der Baumaßnahme durchführen.
Die Beweissicherung beinhaltet insbesondere die angrenzende Bebauung sowie Grundstücksmauern und Zäune, Oberflächenbefestigungen und Bepflanzungen. Eigentümer und Mieter sind rechtzeitig vom Termin der Beweissicherung zu benachrichtigen. Schäden sind detailliert aufzunehmen. Soweit erforderlich Gipsmarken anbringen, datieren und ständig kontrollieren. Beweissicherungsunterlagen des Zustandes vor der Baumaßnahme sind spätestens mit Baubeginn dem AG 2-fach zu übergeben.
Nach der Baumaßnahme ist eine Nachbegehung durchzuführen und Änderungen am Bestand gegenüber dem Urzustand zu dokumentieren.
Die Beweissicherung ist im Zuge der Übergabe der Bestandsunterlagen in Form einer Dokumentation digital auf Datenträger dem AG zu übergeben! Bestandteil dieser Dokumentation sind die schriftlichen Freistellungsbescheinigungen aller betroffenen Grundstückseigentümer.
Anfallende Gebühren sind in den Einheitspreis einzurechnen.
50 v.H. der Pauschale werden mit der Übergabe der Beweissicherung vor Baubeginn und der Rest mit Übergabe der Beweissicherung nach Bauende vergütet
Menge: 1,000 psch

**1.1.40 Verkehrssicherung mit VZ-Pläne**
*** Pauschalposition
Verkehrssicherung aufbauen, vorhalten und abbauen, einschließlich aller erforderlichen Verkehrszeichenpläne zur Beschilderung des Baustellenbereiches gemäß Hinweis zur Verkehrssicherung und Ausführungskonzept des AN erstellen und von der zuständigen Verkehrsbehörde mittels verkehrsrechtlicher Anordnung genehmigen lassen, einschließlich Beantragung der verkehrsrechtlichen Anordnung zur Verkehrsführung, -sicherung und -regelung nach STVO und Baubeschreibung einschließlich Beantragung von Sondernutzung in Absprache mit der Straßenverkehrsbehörde und dem Straßenbaulastträger. Anfallende Gebühren sind in den Einheitspreis einzurechnen.
Einrichtungen zur Verkehrssicherung und Verkehrsregelung nach StVO bei Bauarbeiten im Bereich von Verkehrsflächen entsprechend, vom AN vorgelegten und von der Verkehrsbehörde genehmigten Verkehrszeichenplan aufbauen, vorhalten und abbauen. Vorhalten und Kontrolle wird nicht gesondert vergütet und ist einzurechnen.
Verkehrssicherung gemäß Technischen Vertragsbedingungen und Richtlinien für Sicherungsarbeiten an Arbeitsstellen an Straßen (ZTV-SA 97). Die Lieferung und Beseitigung von sämtlichen Einrichtungsteilen der Verkehrssicherung in diese Position einzurechnen. Alle Einrichtungen sind mit Aufstellvorrichtungen, aller notwendiger Befestigungsteile und sonstigen erforderlichen Zubehörs (Lampenadapter, Signalleuchte einschließlich Batterie usw.) zu rechnen. Die Gewährleistung der Standsicherheit der Einrichtungen ist Sache des AN.
Verkehrssicherung für Vollsperrung für Fahrverkehr, einschließlich Herstellung Notgehbahn für Fußgänger im Randbereich der Baustelle. Es sind vorgesehen:
(1) 12 Stück temporäre Verkehrsschilder  = Gefahrzeichen, Vorschriftzeichen oder Richtzeichen mit Zusatzzeichen
(2) 4 Stück temporäre Baustellenabsperrungszeichen Zeichen 600 (Absperrschranke) mit elekrischer Warnleuchte
(3) 30 Stück temporäre Baustellenabsperrungszeichen Zeichen 605 (Warnbake) mit elekrischer Warnleuchte.
(4) 200 m Notgehbahn seitlichder Fahrbahn Pulsnitzweg parallel zum Baufeld
(5) 2 Stück Stahlplatte als LKW-Überfahrt
(6) 2 Stück mobile barrierefreie Fußgängerbrücke bis 2,5 m Länge, einschließlich erforderlicher Rampen, behindertengerecht
(7) 2 Stück vorhandene Verkehrsschilder außer Kraft und wieder in Kraft setzen.
Position gilt über  für sämtliche in der Leistungsbeschreibung aufgeführten Leistungen.
Verkehrssicherung und Verkehrsregelung über die gesamte Bauzeit entsprechend den gültigen Unfallverhütungsvorschriften sowie gegen Vandalismus sichern. Für die ständige Unterhaltung wird ein ununterbrochener Bereitschaftsdienst eingerichtet. Kontrolle der Arbeitsstellen- und Verkehrssicherung gemäß ZTV-SA durchführen. Kontrolle nach Wahl des AN jedoch mind. zweimal täglich.
Ersatz zerstörter und abhanden gekommener Teile der Einrichtungen wird nicht gesondert vergütet.
Die anzubietende Pauschale gilt für die gesamte Bauzeit.
Menge: 1,000 psch

**1.1.50 Mobile barrierefreie Fußgängerbrücke**
*** Bedarfsposition mit GB
Zulage zu Gewährleistung Fußgängerführung für mobile barrierefreie Fußgängerbrücke bis 2,5 m Länge auf die Baustelle transportieren, mehrfach umsetzen, vorhalten und wieder abtransportieren.
Fußgängerbrücke mit Rampe behindertengerecht, einschließlich erforderlicher Rampen
Fußgängerbrücke entsprechend Erfordernis liefern, einsetzen, während der gesamten Bauausführung vorhalten, ggf. instand setzen oder ersetzen und nach Beendigung der Baumaßnahme abbauen.
Menge: 2,000 Stk

**1.1.60 Freistellungsbescheinigungen**
Freistellungsbescheinigungen der betroffenen Anlieger nach Beendigung aller Arbeiten.
Schriftliche Freistellungsbescheinigungen aller betroffenen Grundstückseigentümer, in denen er bestätigt, dass er keine weiteren Forderungen an den AG und den AN stellt, einholen. Unvollständige Freistellungserklärungen werden nicht anerkannt!
Ohne Vorlage der Freistellungsbescheinigung erfolgt keine Abnahme des Bauvorhabens.
Abgerechnet wird nach Anzahl der vorgelegten Freistellungsbescheinigungen.
Menge: 2,000 Stk

#### Abschnitt 1.2 Allgemeines

*Hinweis: Vorbemerkung Eigenkontrolle*
Der Auftragnehmer ist gemäß Paragraph § 12 der Vorbemerkungen verpflichtet, im Zuge der Eigenkontrolle Kontrolluntersuchungen gemäß TP BF - StB zum Nachweis von Verdichtung und Verformungsmodul als Dynamischer Plattendruckversuch mit Hilfe des leichten Fallgewichtsgerätes (TPBF-StB Teil B 8.3) durchzuführen sowie die Auswertung und Darstellung der Meßergebnisse im Zuge der Bestandsdokumentation oder nach besonderer Aufforderung dem Auftraggeber zu übergeben.
Der Auftragnehmer hat für das Bauvorhaben ca. 20 dynamische Plattendruckversuche einzuplanen. Dies wird nicht gesondert vergütet und ist in die Einheitspreise der entsprechenden Erdbaupositionen einzurechnen.

**1.2.10 Sicherung vorhandener Anlagen**
*** Pauschalposition
Diese Position vergütet alle Sicherungsleistungen und Mehraufwendungen in der Baudurchführung aufgrund
- vorhandener Bordsteine. Bordsteine nicht im unmittelbaren Aufgrabbereich, jedoch im Fahrbereich der Technik des AN. Ggf. erforderliche Anfahrtskeile und Überfahrschutzeinrichtungen nach Wahl des AN herstellen und wieder beseitigen.
- angrenzender Einzelbauwerke (z.B. Bachdurchlass usw.). Ggf. erforderliche konstruktive Maßnahmen wie Unterfangungen oder anderweitige Stützkonstruktionen werden gesondert vergütet.
- angrenzender Mauern und Grundstücksbegrenzungen (z.B. Zäune, Tore usw.)
- angrenzende Bäume, Sträucher und Hecken oder anderweitige Vegetationsflächen
- vorhandener Versorgungsleitungen aller Art einschließlich dazugehöriger Einbauteile, die größtenteils in Betrieb befindlich sind und sich quer und längs zur Bautrasse befinden.
- vorhandener Grenzsteine. Im Baustellenbereich liegende Grenzpunkte, -steine, Höhenbolzen o.ä. gegen Beschädigung und Veränderung vor Beginn der Bauarbeiten sichern.
Der AN ist verpflichtet, alle während der Baumaßnahme mit geeigneten Mitteln zu sichern. Sicherung in Abstimmung mit dem AG nach Wahl des AN. Die Bereitstellung von zur Sicherung benötigten Materialien und Geräten werden nicht gesondert vergütet.
Die Pauschale gilt über alle 4 Bauabschnitte. 50 v.H. der Pauschale werden nach Einrichtung der Baustelle und der Rest mit der Schlussrechnung vergütet.
Menge: 1,000 psch

**1.2.20 Bodenprobe, Schadstoffanalyse**
Bestimmung von belasteten Erdstoff bzw. Straßenaufbruch durch ein mit dem AG abgestimmten unabhängigen Gutachter (z.B. Baugrundbüros).
Nach Freilegung und noch vor Ausbau von verdächtigen Böden bzw. Straßenaufbruch mit Schadstoffklassen größer Z1.2 bzw. W1.2 hat der AN den AG vom Fund zu unterrichten. Nach Freigabe durch den AG lässt der AN innerhalb von 48 Stunden den verdächtigen Boden durch ein von ihm beauftragten Gutachter untersuchen und die Menge ermitteln. Diese Position vergütet diese Leistung.
Schadstoffanalyse entsprechend LAGA-Richtlinie zur endgültigen Bestimmung des Schadstoffgehaltes von Boden (Z-Werte) und zur Festlegung des Entsorgungsweges durchführen und Empfehlungen von Verwertungs- und Sanierungsverfahren treffen, einschließlich Erstellung von Probenahmeprotokollen.
Die Analyse ist durch ein, mit dem AG abgestimmten Baugrundgutachter im Auftrag des AN durchzuführen.
Die Bodenprobe hat in Anwesenheit des AG oder der BÜ zu erfolgen.
Menge: 1,000 Stk

**1.2.30 Zulage Mitwirkung an der Absteckung**
*** Pauschalposition
Gemeinsame örtlich Absteckung gemeinsam durch AG, BÜ und durch 2 Mitarbeiter des AN. Zu kalkulierender Aufwand: ca. jeweils 5 Arbeitsstunden für Bauleiter und Polier.
Es erfolgt keine Übergabe von Absteckunterlagen im Zuge der Ausführungsplanung. Alle zur vertraglichen Bauausführung erforderlichen Absteckungen werden örtlich festgelegt. Die Position vergütet die Mitarbeit des AN bei der Festlegung der Feintrassierung sowie von Ausbaudetails vor Ort. An- und Abfahrt sind im zu kalkulierenden Zeitaufwand nicht enthalten. Die Ausführung der Leistung erfolgt zu planmäßigen Terminen, so dass hierfür keine gesonderte An- und Abfahrten notwendig sind.
Position gilt für alle Bauabschnitte der Gesamtmaßnahme.
Menge: 1,000 psch

**1.2.40 Plattendruckversuche als Kontrollprüfung des AG**
Durchführung von Kontrolluntersuchungen gemäß TP BF - StB zum Nachweis von Verdichtung und Verformungsmodul auf Planum bzw. ungebundener Frostschutz- oder Tragschicht als statischer Plattendruckversuch nach DIN 18134.
Plattendruckversuch als Kontrollprüfung des AG. Plattendruckversuch nach Angabe des AG durchführen, einschließlich Bereitstellung sämtlicher benötigter Geräte (z.B. Belastungsfahrzeug als Gegengewicht) und Materialien sowie Auswertung und Darstellung der Meßergebnisse.
Der Plattendruckversuch hat durch ein mit dem AG abgestimmten unabhängigen Gutachter (z.B. Baugrundbüros) in Anwesenheit des AG zu erfolgen.
Menge: 1,000 Stk

**1.2.50 Bestandszeichnungen/Bestandsdokumentation**
*** Pauschalposition
Bestandszeichnungen anfertigen und Bestandsdokumentation übergeben.
Bestandszeichnungen des Bauvorhabens entsprechend dem, als Bestandteil der Verdingungsunterlagen beiliegenden Merkblatt "Anfertigung von Revisionsunterlagen für abgeschlossene Bauvorhaben in der Gemeinde Moritzburg" aufgrund der tatsächlichen Ausführung herstellen und spätestens 10 Arbeitstage (Mo.-Fr.) nach Abnahme der Baumaßnahme, der Örtlichen Bauüberwachung zur Prüfung übergeben. In den Bestandsplänen ist die Baumaßnahme vollständig einmessen zu lassen. Der AN hat die Übereinstimmung mit der Örtlichkeit auf den Zeichnungen zu bestätigen.
Übergabe der Bestandspläne 1fach in Papierform sowie digital als DWG-/DXF-Datei und im PDF-Format.
Die Bestandszeichnungen sind gemäß Paragraph §8 der Vorbemerkungen Grundlage der Schlussrechnung, d.h. die Schlussrechnung kann erst nach erfolgter und dem AG übergebener Bestandsvermessung eingereicht werden. Der AN hat die Bestandsvermessung entsprechend einzutakten.
Bestandsdokumentation zusammenstellen und der Örtlichen Bauüberwachung digital auf geeigneten Datenträger mit schlüssigen Ordnern im PDF-Format übergeben. Inhalt:
1. Dokumentation Wegebau mit Materialnachweise, Verdichtungsnachweise Planum und OK FSS, Bestandsplan zusätzlich im DXF-/DWG-Format
2. Beweissicherungsunterlagen und Freistellungsbescheinigungen
3. Bauleitererklärungen und Abnahmeniederschriften
Menge: 1,000 psch

### Bereich 2 Wegebau

#### Abschnitt 2.1 Sonstiges

**2.1.10 Behinderungen durch Einbauteile bei Aus- und Einbau**
Behinderung aufgrund vorhandener, nicht veränderbarer Einbauteile aller Art bei Erd- und Wegearbeiten. Die Einbauteile befinden sich unmittelbar im Baufeld und behindern die Bauausführung.
Einbauteile z.B. =
 -  Schieber, Hydranten, Einbaugarnituren usw. einschließlich ihrer Straßenkappen;
 -  Schächte aller Art einschließlich Abdeckungen;
 -  Abläufe aller Art einschließlich Aufsätze;
 -  Maste und Leuchten einschließlich Fundamente;
 -  Tore, Zäune und Mauern einschließlich Gründungen,
 -  Schränke einschließlich Fundamente usw.
Vergütet wird die Behinderung beim AUFBRUCH / AUSBAU vorhandener Oberflächen, bei der WIEDERHERSTELLUNG der Oberflächen sowie beim Leitungsbau und die daraus ergebenen Mehraufwendungen des AN.
Die Abrechnung erfolgt pro Einbauteil nur einmal, auch wenn bei der Aufbruch und Wiederherstellung dieses Bauteil mehrmals behindert.
Einbauteile in Abstimmung mit dem Eigentümer und dem AG mit geeigneten Mitteln nach Wahl des AN sichern.
50 v.H. der Position wird vergütet bei Aufbruch der Oberflächen, der Rest nach Wiederherstellung der Oberfläche.
Menge: 4,000 Stk

**2.1.20 Lichtraumprofilschnitt, bis 7m über Gelände**
Lichtraumprofilschnitt lt. ZTV-Baumpflege nach Angabe des AG im 1. Bauabschnitt durchführen, bis 7,0 m über OK Gelände
Stammdurchmesser bis 100 cm, Breite des auszuschneideneden Überhanges bis 4,0 m
Anfallendes Holz in Eigentum des AN übernehmen und entsorgen.
Einschließlich Schnittflächen >5 cm Durchmesser fachgerecht versiegeln. Erforderliches Wunde säubern, Baumschutzmittel (z.B. Baumwachs oder biologische Alternative) liefern und aufbringen sowie  Ränder schützen wird nicht gesondert vergütet.
Abgerechnet wird nach Streckenlänge in der Achse, Keine zusammenhängende Strecke, Profilschnitt in Abschnitten durchführen.
Menge: 43,000 m

**2.1.30 Schilderanlage mit Pfosten abbauen und lagern**
Schilderanlage bestehend aus mehreren Verkehrszeichen und Zusatzzeichen bzw. Wegweisern aller Art auf einem Pfosten bei Bauarbeiten im Bereich von Verkehrsanlagen fachgerecht abbauen und zwecks Wiedereinbau lagern, einschließlich Rohrpfosten und Bodenverankerung, Größe einzelnes Schild / Zeichen bis 0,5 m2. Schild ohne Beleuchtung
Wiederverwendbare Teile fachgerecht abbauen, Teile zerlegen, säubern und zur Wiederverwendung auf Flächen des AN. Nicht wiederverwendbare Teile in Eigentum des AN übernehmen und entsorgen.
Einschließlich aller erforderlicher Erd- und Nebenarbeiten.
Durch den Abbruch entstandene Gruben mit geeignetem Material verfüllen und verdichten, Oberfläche entsprechend der umgebenden Befestigung herstellen.
Menge: 2,000 Stk

**2.1.40 Abgebaute Schilderanlage wieder aufstellen, Bodenhülse liefern**
Abgebaute Schilderanlage bestehend aus mehreren Verkehrszeichen und Zusatzzeichen bzw. Wegweisern aller Art auf einem Pfosten einschließlich Rohrpfosten und Bodenverankerung nach Angabe des AG wieder einbauen. Verkehrszeichen mit Pfosten im Zuge der Baumaßnahme abgebaut. Bauteile lagern im Baustellenbereich aud Flächen des AN. Fehlende Befestigungsteile liefern.
Größe einzelnes Schild / Zeichen bis 0,5 m2. Schild ohne Beleuchtung.
Fundamente gemäß Istzustand herstellen, einschließlich Schalung und Beton liefern. Passende Bodenhülse liefern. Bodenhülse aus Guss. Hülse für Verkehrszeichen.
Notwendige Erdarbeiten in Handschachtung durchführen. Verbau und Wasserhaltung, soweit erforderlich, werden nicht sondert vergütet. Aushub wird zum Verfüllen nicht verwendet und in Eigentum des AN übernehmen und von der Baustelle entfernen. Verfüllen des Grabens mit geeigneten Material nach Wahl des AN. Verfüllmaterial liefern.
Menge: 2,000 Stk

**2.1.50 Verschiedene Bauteile, bis 1 m3 abbauen und entsorgen**
*** Bedarfsposition mit GB
Verschiedene Bauteile aller Art bei Bauarbeiten im Bereich von Verkehrsanlagen fachgerecht abbauen, einschließlich Bodenverankerung / Fundament. Größe bis 1 m3 Ausbauteile in Eigentum des AN übernehmen und entsorgen. AVV: 170101 (Bauschutt, Beton, Betonbruch, Faserbeton, Stahlbeton, Spannbeton).
Einschließlich aller erforderlicher Erd- und Nebenarbeiten. Durch den Abbruch entstandene Gruben mit geeignetem Material verfüllen und verdichten, Oberfläche entsprechend der umgebenden Befestigung herstellen.
Position vergütet Ausbau von Bauteilen, die nicht gesondert beschrieben sind.
Menge: 1,000 Stk

#### Abschnitt 2.2 Rückbau alte Wegtrasse

**2.2.10 Holzsperre abbauen und entsorgen**
Vorhandenen Sperrkonstruktion aus Holz einschließlich Erdverankerung und Wandbefestigung in Abstimmung mit dem AG abbauen. Bauteil wird nicht wieder eingebaut und ist fachgerecht zu entsorgen
Einschließlich aller erforderlicher Erd- und Nebenarbeiten.
Durch den Abbruch entstandene Gruben mit geeignetem Material verfüllen und verdichten, Oberfläche entsprechend der umgebenden Befestigung herstellen.
Menge: 1,000 Stk

**2.2.20 Seitenstreifen abräumen**
Seitenstreifen abräumen, Breite variabel.
1.) von Aufwuchs einschließlich Wurzelwerk und von Wurzelstöcken bereits gefällter Bäume, Durchmesser an der Schnittstelle bis 10 cm
2.) von Steinen, Mauerresten, Zaunresten, Schutt und Unrat
3.) von Rasen und krautigem Aufwuchs > 5 cm Wuchshöhe durch Mahd des Baugeländes nach Wahl des AN
Die Behinderung durch Bäume, Leitpfosten, Maste oder Sonstiges wird nicht separat vergütet.
Das abgeräumte Material in Eigentum des AN übernehmen und ordnungsgemäß beseitigen.
Menge: 215,000 m2

**2.2.30 Oberboden abtragen und lagern**
Oberboden einschließlich Vegetationsdecke (Rasendecke) profilgerecht abtragen und zwecks Wiedereinbau auf Flächen des AN lagern. Die fachgerechte Zwischenlagerung ist in diese Position einzurechnen. Abtragsdicke i.M. 20 cm.
Wurzelschonendes Arbeiten unter vorhandenen Bäumen (ggf. Handarbeit) ist einzukalkulieren und wird nicht extra vergütet.
Keine zusammenhängende Fläche, sondern Einzelflächen. Abtrag von ebenen und geneigten Flächen.
Abrechnung nach Abtragsprofilen
Menge: 183,000 m3

**2.2.40 Vorhandenen Wegaufbau aufnehmen und entsorgen, d35 cm**
Unbefestigte Oberfläche alter Weg einschließlich Unterbau aufbrechen, aufnehmen und entsorgen, Aufbruchdicke 30 cm. Handschachtung bis 10 % der Gesamtmenge ist einzurechnen.
Anfallendes Material in Eigentum des AN übernehmen und von der Baustelle entfernen. Material = hydraulisch gebundene Tragschichten / Erdstoffe, Packlage oder gewachsener Boden Kl. 3-6, Ausbaumaterial nach Wahl des AN verwerten AVV: 170504 (Boden und Steine). Boden gemäß VWV Boden der Schadstoffklasse Z 1.1 bis Z 1.2 (ErsatzbaustoffV BM-F0 bis BM-F2) bzw. Boden-Baustoffrecycling-Gemisch der Schadstoffklasse W 1.1 bis W 1.2. (ErsatzbaustoffV RC-1 bis RC-2), einschließlich Deponiekosten, Erdstoff trennen.
Menge: 195,000 m3

**2.2.50 Zulage für Boden/Bauschutt Z2/W2**
*** Bedarfsposition mit GB
Zulage zu vorhandene Unterlage entfernen sowie zu allen Bodennaushubpositionen für Entsorgung von belastetem Aushub- bzw. Abbruchmaterials. Die Position vergütet alle zusätzlichen Leistungen sowie alle Mehrkosten aufgrund von belasteten Erdstoff der Schadstoffklasse Z2 bzw. belastetem Baustoffrecycling W2 (Abfallschlüssel 170107 [Gemische aus Beton, Ziegeln, Fliesen und Keramik] bzw. 170504 [Boden und Steine]).
Einschließlich der Kosten der Zwischenlagerung, Deponiekosten, Material trennen.
Aushub- und Abbruchmaterial mit Verdacht auf Belastung provisorisch auf Zwischenlager des AN bringen. Entfernung des Zwischenlagers max. 5 km von der Baustelle entfernt.
Die Ermittlung der tatsächlichen Menge des belasteten Materials erfolgt durch einen, vom AG beauftragten Gutachter.
Belasteten Material erst nach schriftlicher Bestätigung des Aufmaßes durch den AG zur Deponie bringen. Die Kosten für das Zwischenlager, das mehrfache Laden und entladen. Abdeckung und Sicherung des Zwischenlagers sowie Kosten für die Entsorgungsnachweise sind in diese Position einzurechnen.
Ggf. entstehende Kosten aufgrund entstehender Verzögerungen sind in diese Position einzurechnen.
Menge: 39,000 m3

**2.2.60 Gelagerten Boden wieder einbauen**
Gelagerten Boden laden, transportieren und in Fläche des ausgebauten Wegaufbaus alter Weg wieder einbauen. Boden im Zuge der Profilierung des neuen Weges ausgebaut lagert auf Flächen des AN.
Boden vor Wiedereinbau aussieben und von Steinen und sonstigen Unrat befreien. Steine und Unrat nach Wahl des AN verwerten. AVV: 170504 (Boden und Steine)
Keine zusammenhängenden Flächen sondern Teilflächen.
Menge: 55,000 m3

#### Abschnitt 2.3 Neubau neue Wegtrasse

**2.3.10 Boden lösen und lagern**
Boden zur Herstellung Planum von Verkehrsflächen abschnittsweise gemäß Technologie des AN nach Regelprofilen und Plänen lösen und auf Flächen des AN zwecks Wiedereinbau lagern. Ggf. erforderliches Aussieben und die Zwischenlagerung sind in diese Position einzurechnen.
Wurzelschonendes Arbeiten unter vorhandenen Bäumen (ggf. Handarbeit) ist einzukalkulieren. Handausbub bis 10 % der Gesamtmenge ist einzurechnen.
Boden = Auffüllungen, Gehängelehme und Felszersatz. Boden Klassen 3 bis 6 nach DIN 18300:2012 bzw. Homogenbereich B1 bis B2 nach DIN 18300:2016.
Wasserhaltungseinrichtungen nach Wahl des AN sind einzukalkulieren. Wasserhaltung bis zu einer Pumpenleistung von 10 m 3 Fördermenge mal 5 m Förderhöhe je Stunde und Haltung ausführen.
Keine zusammenhängenden Flächen sondern Teilflächen.
Menge: 175,000 m3

**2.3.20 Zulage für Boden entsorgen**
Zulage zu Boden lösen und lagern für Entsorgung des Bodens.
Boden = Auffüllungen, Gehängelehme und Felszersatz. Boden Klassen 3 bis 6 nach DIN 18300:2012 bzw. Homogenbereich B1 bis B2 nach DIN 18300:2016. Ausbaumaterial von der Baustelle entfernen und nach Wahl des AN verwerten. Boden gemäß VWV Boden der Schadstoffklasse Z 1.1 bis Z 1.2 (ErsatzbaustoffV BM-F0 bis BM-F2) bzw. Boden-Baustoffrecycling-Gemisch der Schadstoffklasse W 1.1 bis W 1.2. (ErsatzbaustoffV RC-1 bis RC-2), einschließlich Deponiekosten, Erdstoff trennen.
Menge: 120,000 m3

**2.3.30 Zulage für Boden/Bauschutt Z2/W2**
*** Bedarfsposition mit GB
Zulage zu vorhandene Unterlage entfernen sowie zu allen Bodennaushubpositionen für Entsorgung von belastetem Aushub- bzw. Abbruchmaterials. Die Position vergütet alle zusätzlichen Leistungen sowie alle Mehrkosten aufgrund von belasteten Erdstoff der Schadstoffklasse Z2 bzw. belastetem Baustoffrecycling W2 (Abfallschlüssel 170107 [Gemische aus Beton, Ziegeln, Fliesen und Keramik] bzw. 170504 [Boden und Steine]).
Einschließlich der Kosten der Zwischenlagerung, Deponiekosten, Material trennen.
Aushub- und Abbruchmaterial mit Verdacht auf Belastung provisorisch auf Zwischenlager des AN bringen. Entfernung des Zwischenlagers max. 5 km von der Baustelle entfernt.
Die Ermittlung der tatsächlichen Menge des belasteten Materials erfolgt durch einen, vom AG beauftragten Gutachter.
Belasteten Material erst nach schriftlicher Bestätigung des Aufmaßes durch den AG zur Deponie bringen. Die Kosten für das Zwischenlager, das mehrfache Laden und entladen. Abdeckung und Sicherung des Zwischenlagers sowie Kosten für die Entsorgungsnachweise sind in diese Position einzurechnen.
Ggf. entstehende Kosten aufgrund entstehender Verzögerungen sind in diese Position einzurechnen.
Menge: 24,000 m3

**2.3.40 Frostschutzschicht liefern und einbauen, EV2 = 100 MN/m2**
Fahrbahnflächen nachverdichten und Frostschutzmaterial liefern und einbauen und verdichten. Toleranz für Sollhöhe +1/-1 cm. Die Herstellung des Planums wird nicht gesondert vergütet. Lagenweiser Einbau nach Regelprofilen und Plänen. Einbau in Bereichen mit grundhaften Ausbau von Verkehrswegen. Handeinbau bis 10 % der Gesamtfläche wird nicht gesondert vergütet und ist einzurechnen.
Material = Gebrochene Mineralstoffe, Körnung 0/45, Kornanteil unter 0,063 mm in den unteren 20 cm im eingebauten Zustand max. 5,0 v.H. Dicke im Wegbereich = 35 bis 40 cm, Verformungsmodul EV2 auf der Oberfläche = 100 MN/m2
Sämtliches Material liefern. Abgerechnet wird nach Auftragsprofilen.
Menge: 195,000 m3

**2.3.50 Deckschicht ohne Bindemittel, d4cm**
Deckschicht ohne Bindemittel ZTV-LW, in ländlichen Wegen, aus Kies-Sand-Gemisch unter Zusatz von gebrochenen Mineralstoffen, Körnung 0/11, Dicke der fertigen Schicht 4 cm. Handeinbau bis 10 % der Gesamtfläche wird nicht gesondert vergütet und ist einzurechnen.
Einbau von erdfeuchten Material. Walzen im erdfeuchten Zustand. Das Herstellen von Einbauplanum wird nicht gesondert vergütet.
Verdichtungsgrad und Verformungsmodul müssen den geforderten Werten der Tragschicht entsprechen und nachgewiesen werden. Zulässige Abweichung von der Sollhöhe 2 cm. Abweichung von der Ebenheit innerhalb einer 4 m langen Meßstrecke nicht größer als 1,5 cm.
Empfohlenes Fabrikat: Sächsische Wegedecke oder gleichwertig
Gewähltes Fabrikat '....................................................' vom Bieter einzutragen
Menge: 550,000 m2

**2.3.60 Zulage für nochmaliges Abwalzen**
Zulage zu Deckschicht ohne Bindemittel, für nochmaliges Abwalzen nach 2 bis 4 Wochen. Deckschicht bei langer Trockenheit evtl. vor dem Abwalzen wässern. Das Wässern wird nicht gesondert vergütet.
Die Fahrbahn bleibt für den Zeitraum bis zum nochmaligen Abwalzen gesperrt. Die Sperrung mit geeigneten Mitteln ist Sache des AN. Die Kosten hierfür sind in diese Position einzurechnen.
Menge: 550,000 m2

**2.3.70 Bankett profilgerecht herstellen**
Bankett profilgerecht zwischen Wegoberfläche und Entwässerungsmulde herstellen. Grundfläche nachverdichten und Planum herstellen
UNTERE SCHICHT: Material = Gemischtkörniger Boden, Material liefern. Verformungsmodul EV2 mindestens 45 MN/m2, Verdichtungsgrad DPR mindestens 97 v. H.
OBERE SCHICHT: Material = Vegetationstragdeckschichtmaterial als Gemisch aus grober Gesteinskörnung 2/45, Kategorie C 90/3 und Oberboden, Mischungsverhältnis 90:10. Verformungsmodul EV2 mind. 70 MN/m2 auf der Oberfläche Querneigung 12 v.H. am tiefliegenden und 6 v.H. am hochliegenden Fahrbahnrand. Einbau 1 cm tiefer als Fahrbahnrand.
Breite des Banketts: i. M 25 cm
Keine zusammenhängende Einbaufläche, sondern Einbau in Teilabschnitten.
Menge: 46,000 m2

**2.3.80 Entwässerungsmulde b1,0m, t0,1m herstellen**
Entwässerungsmulde gemäß Angabe des AG herstellen, Breite 1,00 m, Tiefe 0,10 m
1.) Erdarbeiten zur Profilierung des Muldenplanums in Boden der Klassen 3 bis 6 ausführen, Tiefe 0,50 m. Anfallender Boden in Eigentum des AN übernehmen und entsorgen. Bodengruppe 3 bis 5 DIN 18 915 Teil 1, Boden der Schadstoffklasse Z 1.1 bis Z 1.2 (ErsatzbaustoffV BM-F0 bis BM-F2)  bzw. Boden-Baustoffrecycling-Gemisch der Schadstoffklasse W 1.1 bis W 1.2 (ErsatzbaustoffV RC-1 bis RC-2), einschließlich der Kosten der Zwischenlagerung, Deponiekosten, Erdstoff trennen, Müll aussortieren.
2.) Grobsteinpackung 0/75-0/100 liefern und profilgerecht einbauen, Dicke 20 cm.
3.) Oberboden, liefern und profilgerecht auftragen und verdichten, Bodengruppe 4 DIN18915. Auftragsdicke 20 cm. Oberboden beim Einbau angemessen verdichten und Mulde profilieren.
4.) Rasen fachgerecht ansäen, GRasenansaat wird gesondert vergütet.
Keine zusammenhängende Entwässerungsmulde sondern Teilabschnitte.
Menge: 183,000 m

**2.3.90 Geländeanpassung**
*** Pauschalposition
Geländeanpassung an neuen Gehweg einschließlich Entwässerungsmulde durchführen, Gelände nach Angabe des AG profilieren. Boden lagert seitlich auf Flächen des AN. Boden im Zuge der Baumaßnahme ausgebaut.
Herstellung und Sicherung der Arbeitsebenen nach Wahl des AN. Abgeräumter / gelagerter Boden im Gelände verteilen und einebnen, Einbau in ebenen und geneigten Flächen.
Gelände für Oberbodenauftrag nach Wahl des AN vorbereiten. Erdplanum vor Auftrag des Oberbodens, Auf- und Abtrag bis 10 cm, zulässige Abweichung von der Nennhöhe +/- 30 mm, Ebenheit, Spalt unter 4-m-Latte bis 30 mm.
Menge: 1,000 psch

**2.3.100 Gelagerten Oberboden wieder einbauen**
Gelagerten Oberboden laden, transportieren und profilgerecht andecken. Oberboden im Zuge der Profilierung des neuen Weges ausgebaut lagert auf Flächen des AN.
Auftragsstärke: 20 cm
Oberboden vor Wiedereinbau aussieben und von Steinen und sonstigen Unrat befreien. Steine und Unrat nach Wahl des AN verwerten. AVV: 170504 (Boden und Steine)
Planum für Grünfläche herstellen, Oberboden beim Einbau angemessen verdichten. Baugrund vor Auftrag der Vegetationsschicht lockern, durch Aufreißen, in Teilflächen, Bodengruppe 3-6 DIN 18 915 Teil 1.
Keine zusammenhängenden Flächen sondern Teilflächen.
Menge: 183,000 m3

**2.3.110 Gesiebten Oberboden liefern und einbauen**
*** Bedarfsposition mit GB
Gesiebten Oberboden (Mutterboden), Bodenklasse 4 DIN 18915 Teil 1 mit 2 bis 4 Masse% an organischer Substanz, schadstofffrei, liefern und profilgerecht auftragen, mit +/- 2cm Genauigkeit einbauen, modellieren und abwalzen.
Der Oberboden muß frei von Fremdkörpern, Unrat, Steinen >2 cm, Unkräutern und Samen sowie Pflanzenteilen sein.
Auftragsstärke: 20 cm
Planum für Grünfläche herstellen, Oberboden beim Einbau angemessen verdichten. Baugrund vor Auftrag der Vegetationsschicht lockern, durch Aufreißen, in Teilflächen, Bodengruppe 3-6 DIN 18 915 Teil 1.
Menge: 30,000 m3

**2.3.120 Rasen ansäen und wässern, mit Fertigstellungspflege**
Rasen fachgerecht ansäen, Gebrauchsrasen, RSM 2.2.1 Gebrauchsrasen - Trockenlagen, Saatgutmenge 25 g/m², Nachweis der Beschaffenheit durch Vorlage des Mischungsnummernbescheides, einschließlich Wässern bei Pflanzung mit zu lieferndem Wasser, mind. 25 l/m.
Fertigstellungspflege für Rasenfläche bis Oktober 2027 durchführen.
- Rasenflächen säubern, Steine ab 3 cm Durchmesser und anderen Unrat entfernen. Anzahl der Arbeitsgänge:
- Rasen mähen gesamte Rasenfläche im Laufe eines Jahres mähen, in Teilflächen. Wuchshöhe: 5 bis 8 cm, Schnitthöhe: 3 cm, Schnittfolge nach Wuchshöhe, einschließlich Mähen an allen Anschlüssen, Schnittgut laden, transportieren, wiederverwerten (kompostieren)
- Witterungsabhängige, bedarfsgerechte Bewässerung, Mindestwassermenge je Arbeitsgang 25 l/m2, Wasser liefern.
Menge: 915,000 m2

**2.3.130 Schotteranpassung Wanderweganschlüsse**
Deckschicht ohne Bindemittel ZTV-LW, Erzeugnis geeignet für "Sandgeschlämmte Schotterdecke" nach Wahl des AN liefern und in Handeinbau einbauen und verdichten. Einzelflächen bis 2 m2 in Anpassungsbereichen von Weganschlüssen aller Art, aus korngestuftem Kies-Sand-Gemisch, Körnung 0/11 mm mit Wasser eingeschlämmt Schichtdicke 5 cm.
Verdichtungsgrad und Verformungsmodul müssen den geforderten Werten der Tragschicht entsprechen und nachgewiesen werden.
Abweichung von der Ebenheit innerhalb einer 4 m langen Messstrecke nicht größer als 1,5 cm.
Einbau erfolgt in nicht zusammenhängenden Teilabschnitten.
Menge: 10,000 m2

**2.3.140 Findlinge liefern und versetzen**
Findlinge aus Naturstein z.B. Granit oder Basalt liefern und nach Angabe des AG setzen.
Größe (L x B x H): ca. 120 x 60 x 100 cm.
Die Steine sind als Findlinge gerundet auszuführen und dienen als Trennungs- und Gestaltungselement.
Einbau in herzustellendes Kiesauflager, Einbindetiefe 20 cm. Notwendige Erdarbeiten ausführen. Aushub entsorgen und Auflagermaterial liefern
Einschließlich fachgerechte Ausrichtung und standsichere Verkeilung.
Leistung als Komplettleistung einschließlich aller Nebenleistungen.
Menge: 3,000 Stk

#### Abschnitt 2.4 Pflege Wassergebundene Decken

*Hinweis: Hinweis zu wassergebundene Wegedecken*
Die wassergebundenen Wegedecken werden durch Kutschverkehr erhöht belastet. Entsprechende Schadensbilder werden sich an den Oberflächen einstellen, die durch die Pflegemaßnahmen beseitigt werden.
Der Pflegezeitraum entspricht dem Gewährleistungszeitraum für die Wegedecken.

**2.4.10 Wassergebundene Wegedecke pflegen, 2027**
Wegebefestigung für wassergebundene Wege und Parkflächen innerhalb des Kalenderjahres 2027 nach Anweisung durch AG pflegen bzw. nacharbeiten. Pflege / Nacharbeitung bestehend aus wässern, walzen und nachplanieren. Wassermenge 20 l/m2 je Arbeitsgang. Ausführung nur bei erdfeuchtem Zustand des Deckenschichtmaterials. Unebenheiten, Fahrspuren und Frostschäden sind fachgerecht aufzulockern, zu egalisieren und anschließend feucht zu verfestigen.
Die Festlegung des Pflegeumfanges erfolgt vor Ort in einer gemeinsamen Begehung von AG, AN und BÜ. Ausführung nur nach Anweisung durch AG bzw. BÜ, keine selbständige Nacharbeitung! Es erfolgt die Pflege bedarfsgerecht nach Schadensbild.
Der AN hat den Koordinierungsufwand der Vorbegehung zur Festlegung des Arbeitsaufwandes sowie zur Abnahme einzurechnen.
Ausführung der zu pflegenden Gesamtfläche zu einem Termin, jedoch keine zusammenhängenden Pflegeflächen, sondern Teilflächen. Kleinste Teilfläche 50 m2.
Menge: 550,000 m2

**2.4.20 Wassergebundene Wegedecke pflegen, 2028**
Wegebefestigung für wassergebundene Wege und Parkflächen innerhalb des Kalenderjahres 2028 nach Anweisung durch AG pflegen bzw. nacharbeiten. Pflege / Nacharbeitung bestehend aus wässern, walzen und nachplanieren. Wassermenge 20 l/m2 je Arbeitsgang. Ausführung nur bei erdfeuchtem Zustand des Deckenschichtmaterials. Unebenheiten, Fahrspuren und Frostschäden sind fachgerecht aufzulockern, zu egalisieren und anschließend feucht zu verfestigen.
Die Festlegung des Pflegeumfanges erfolgt vor Ort in einer gemeinsamen Begehung von AG, AN und BÜ. Ausführung nur nach Anweisung durch AG bzw. BÜ, keine selbständige Nacharbeitung! Es erfolgt die Pflege bedarfsgerecht nach Schadensbild.
Der AN hat den Koordinierungsufwand der Vorbegehung zur Festlegung des Arbeitsaufwandes sowie zur Abnahme einzurechnen.
Ausführung der zu pflegenden Gesamtfläche zu einem Termin, jedoch keine zusammenhängenden Pflegeflächen, sondern Teilflächen. Kleinste Teilfläche 50 m2.
Menge: 550,000 m2

**2.4.30 Wassergebundene Wegedecke pflegen, 2029**
Wegebefestigung für wassergebundene Wege und Parkflächen innerhalb des Kalenderjahres 2029 nach Anweisung durch AG pflegen bzw. nacharbeiten. Pflege / Nacharbeitung bestehend aus wässern, walzen und nachplanieren. Wassermenge 20 l/m2 je Arbeitsgang. Ausführung nur bei erdfeuchtem Zustand des Deckenschichtmaterials. Unebenheiten, Fahrspuren und Frostschäden sind fachgerecht aufzulockern, zu egalisieren und anschließend feucht zu verfestigen.
Die Festlegung des Pflegeumfanges erfolgt vor Ort in einer gemeinsamen Begehung von AG, AN und BÜ. Ausführung nur nach Anweisung durch AG bzw. BÜ, keine selbständige Nacharbeitung! Es erfolgt die Pflege bedarfsgerecht nach Schadensbild.
Der AN hat den Koordinierungsufwand der Vorbegehung zur Festlegung des Arbeitsaufwandes sowie zur Abnahme einzurechnen.
Ausführung der zu pflegenden Gesamtfläche zu einem Termin, jedoch keine zusammenhängenden Pflegeflächen, sondern Teilflächen. Kleinste Teilfläche 50 m2.
Menge: 550,000 m2

**2.4.40 Wassergebundene Wegedecke pflegen, 2030**
Wegebefestigung für wassergebundene Wege und Parkflächen innerhalb des Kalenderjahres 2030 nach Anweisung durch AG pflegen bzw. nacharbeiten. Pflege / Nacharbeitung bestehend aus wässern, walzen und nachplanieren. Wassermenge 20 l/m2 je Arbeitsgang. Ausführung nur bei erdfeuchtem Zustand des Deckenschichtmaterials. Unebenheiten, Fahrspuren und Frostschäden sind fachgerecht aufzulockern, zu egalisieren und anschließend feucht zu verfestigen.
Die Festlegung des Pflegeumfanges erfolgt vor Ort in einer gemeinsamen Begehung von AG, AN und BÜ. Ausführung nur nach Anweisung durch AG bzw. BÜ, keine selbständige Nacharbeitung! Es erfolgt die Pflege bedarfsgerecht nach Schadensbild.
Der AN hat den Koordinierungsufwand der Vorbegehung zur Festlegung des Arbeitsaufwandes sowie zur Abnahme einzurechnen.
Ausführung der zu pflegenden Gesamtfläche zu einem Termin, jedoch keine zusammenhängenden Pflegeflächen, sondern Teilflächen. Kleinste Teilfläche 50 m2.
Menge: 550,000 m2

**2.4.50 Wassergebundene Wegedecke pflegen, 2031**
Wegebefestigung für wassergebundene Wege und Parkflächen innerhalb des Kalenderjahres 2031 nach Anweisung durch AG pflegen bzw. nacharbeiten. Pflege / Nacharbeitung bestehend aus wässern, walzen und nachplanieren. Wassermenge 20 l/m2 je Arbeitsgang. Ausführung nur bei erdfeuchtem Zustand des Deckenschichtmaterials. Unebenheiten, Fahrspuren und Frostschäden sind fachgerecht aufzulockern, zu egalisieren und anschließend feucht zu verfestigen.
Die Festlegung des Pflegeumfanges erfolgt vor Ort in einer gemeinsamen Begehung von AG, AN und BÜ. Ausführung nur nach Anweisung durch AG bzw. BÜ, keine selbständige Nacharbeitung! Es erfolgt die Pflege bedarfsgerecht nach Schadensbild.
Der AN hat den Koordinierungsufwand der Vorbegehung zur Festlegung des Arbeitsaufwandes sowie zur Abnahme einzurechnen.
Ausführung der zu pflegenden Gesamtfläche zu einem Termin, jedoch keine zusammenhängenden Pflegeflächen, sondern Teilflächen. Kleinste Teilfläche 50 m2.
Menge: 550,000 m2

**2.4.60 Ergänzende Beseitigung von Senken und Ausspülungen**
*** Bedarfsposition mit GB
Zulage zu allen Pflegepositionen 2027 bis 2031 für kleinflächiges Ausbessern von Schlaglöchern, Senken und Ausspülungen in der wassergebundenen Decke. Schadstellen sind im erdfeuchten Zustand fachgerecht aufzurauhen, mit gleichartigem Deckenschichtmaterial (Liefernachweis / Materialangabe einfügen) zu verfüllen und intensiv statisch zu walzen. Ausbesserungsarbeiten zwingend mit identische Gesteinsmehl- / Korn-Gemisch ausführen, um Farbunterschiede oder mangelnde Haftung zu vermeiden
Nicht zusammenhängende Einzelflächen. Kleinste Fläche = 1 m2. Handarbeit wird nicht gesondert vergütet.
Menge: 550,000 m2

### Bereich 3 Umverlegung Elektrokabel

#### Abschnitt 3.1 Tiefbauarbeiten

**3.1.10 Kabelgraben/Montagegruben herstellen, Boden lagern**
Boden für Leitungsgraben einschließlich Montagegruben für die Verlegung von verschiedenen Kabeln für Niederspannung einschließlich Muffen und Schutzrohr ab Planum neuer Weg ausheben. Grabentiefe 0,3 m unter Planum. Kabelgraben für 1 bis 2 parallel verlegte Kabel. HANDSCHACHTUNG bis 20 % des Gesamtaushubes ist einzurechnen und wird nicht gesondert vergütet.
Boden = Auffüllungen, Gehängelehme und Felszersatz. Boden Klassen 3 bis 6 nach DIN 18300:2012 bzw. Homogenbereich B1 bis B2 nach DIN 18300:2016.
Wasserhaltung bis zu einer Pumpenleistung von 10 m3 Fördermenge mal 5 m Förderhöhe je Stunde durchführen.
Ausbaumaterial auf Flächen des AN zwecks Wiedereinbau lagern. Ggf. erforderliches Aussieben und die Zwischenlagerung sind in diese Position einzurechnen.
Abrechnung nach Abtragsprofilen mit senkrechten Wänden.
Menge: 11,000 m3

**3.1.20 Kabelgraben/Montagegruben verfüllen, Material liefern**
Kabelgraben einschließlich Montagegruben für 1 bis 2 parallel verlegte Kabel Niederspannung nach Leitungsverlegung bis Planum neuer Weg verfüllen und verdichten.
Im Bereich Auflager und Leitungszone Einbau von rundkörnigen Sand 0/2, geeignet für Verlegung von Energieleitungen im Grundwasserbereich liefern, einbauen und verdichten.
Oberhalb der Leitungszone Einbau von seitlich gelagerten Boden bis zukünftigen Planum, lagenweise verdichtet auf Verformungsmodul Ev2 = min. 45 MN/m2.
Abgerechnet wird mit senkrechten Wänden. Grabentiefe bis 0,3 m unter Planum neuer Weg.
Menge: 11,000 m3

**3.1.30 Bereit gestelltes Beleuchtungskabel verlegen**
Bereit gestelltes Beleuchtungskabel in vorbereiteten Kabelgraben verlegen.
Menge: 120,000 m

**3.1.40 Bereit gestelltes Trassenwarnband verlegen**
Bereit gestelltes Trassenwarnband auf dem Sand verlegen. Einbau 400 mm über Kabelscheitel.
Menge: 120,000 m

#### Abschnitt 3.2 Montagearbeiten

**3.2.10 Erdkabel NYY-J 5x16RE liefern und verlegen**
*** Bedarfsposition mit GB
Erdkabel DIN VDE 0276-603 (VDE 0276-603) NYY-J 5 x 16 mm2 RE,  Cu-Zahl 614, liefern.
Kabel in bauseits herzustellendes Auflager verlegen oder in Schutzrohr einziehen
Einschließlich Lieferung und Montage von Kabelverbindungsmuffen.
Einschließlich Kabel an den Rohreinführungen durch ein Einführungstrichter führen und nach dem Verlegen an den Rohrenden unterpolstern.
Menge: 120,000 m

**3.2.20 Schutzrohr DN 110 PVC mit Zugdraht liefern und verlegen**
*** Bedarfsposition mit GB
Menge: 120,000 m

**3.2.30 Elektroanlage in Betrieb nehmen, Elektroarbeiten**
*** Pauschalposition
*** Bedarfsposition mit GB
Elektro-Anschluss aller neu errichteten elektrischen Geräten / Ausrüstungsgegenständen herstellen und in Betrieb nehmen.
Fertigmontage bestehend mit Anschluss an vorhandene Erdleitung bzw. Anschlusskasten durchführen, einschließlich aller erforderlichen Kabelschuhe, Kabelmarkierer und Verschraubungen.
Inbetriebnahme und Einweisung des Betriebspersonals durchführen. Inbetriebnahmeprotokoll erstellen und vom Kundenbeauftragten unterzeichnen lassen.
Revisionsunterlagen erstellen. Es ist ein Protokoll für alle Arbeiten im Rahmen eines Auftrages zu erstellen.
Menge: 1,000 psch
